# B-26011 Anbindung d. Hochbehälters "Thiels Hütte" Baugrunderkundung
Leistungsbeschreibung (GAEB DA XML 3.2, DA81)
Projekt: B-26011 Anbindung d. Hochbehälters "Thiels Hütte"  Baugrunde
Projektbezeichnung: B-26011 Anbindung d. Hochbehälters "Thiels Hütte"  Baugrunderkundung
Währung: EUR
Auftraggeber: Verbandsgemeinde Wirges, Bahnhofstraße 10, 56422 Wirges
Erstellt mit: AVAPLAN, AVAPLAN win64bit 26.2.3.4464, 26.06.2026

## Geländearbeiten zur Baugrunderkundung
Datum: 19.06.2026
EP-Anteile: Löhne; Stoffe; Geräte; Sonstiges

### Abschnitt 1 vorbereitende und allgemeine Arbeiten

**1.10 Koordination**
*** Pauschalposition
Koordination und Organisation der Bohrabeiten und vorbereitender Arbeiten, inkl. Ortstermin zur Besichtigung der örtlichen Verhältnisse
Menge: 1,000 psch

**1.20 Einmessen Aufschlusspunkte**
*** Pauschalposition
Aufschlusspunkte nach Lage und Höhe einmessen, Übergabe von Koordinaten und Höhen im System WGS84/DHHN2016
Menge: 1,000 psch

**1.30 Probenübergabe**
*** Pauschalposition
Anlieferung und Übergabe aller gewonnenen Proben an den Standort der Ingenieurgesellschaft Hart mbH, 56566 Neuwied, Robert-Bosch-Straße 7
Menge: 1,000 psch

### Abschnitt 2 Großbohrungen

**2.10 Baustelle einrichten**
Baustelle für Aufschlussbohrarbeiten einrichten durch Anlieferung der für die Durchführung der Arbeiten erforderlichen Geräte, Maschinen, Fahrzeuge und Personal.
Vorhalten der Baustelleinrichtung für die Dauer der Leistungserbringung. Einrichten am ersten Aufschlusspunkt.
Räumen der Baustelle nach Abschluss der Arbeiten.

Die Versorgung mit Strom und Wasser und die Gestellung von Tagesunterkünften ist Sache des AN.
Menge: 1,000 St

**2.20 Öffnen von Pflasterbelag**
Öffnen von Betonsteinpflaster sowie Widerherstellen der Verkehrsfläche in gleicher Art und Güte, inkl. Nebenkosten
Menge: 1,000 St

**2.30 Bohrgerät für Aufschlussbohrungen umsetzen**
Umsetzen des Bohrgerätes einschl. aller erforderlichen technischen Anlagen von Bohransatzpunkt zum Bohransatzpunkt (Entfernung < 100 m).
Menge: 2,000 St

**2.40 maschinelle Bohrung, Bohrtiefe 0 bis 10 m**
verrohrte Bohrung nach DIN EN ISO 22475-1 mit durchgehender Gewinnung gestörter Proben mindestens der Güteklasse 4, Durchmesser D = 100 bis 219 mm, in Böden/Fels über und unter dem Grundwasserspiegel, Auslegen des Bohrguts in Kernkisten, Erstellung von Schichtenverzeichnissen  nach DIN EN ISO 14688-1 und Bohrprofilen nach DIN 4123, Feststellung der Wasserverhältnisse
Tiefe 0 - 10 m
Menge: 30,000 m

**2.50 maschinelle Bohrung, Bohrtiefe 10 bis 20 m**
verrohrte Bohrung nach DIN EN ISO 22475-1 mit durchgehender Gewinnung gestörter Proben mindestens der Güteklasse 4, Durchmesser D = 100 bis 219 mm, in Böden/Fels über und unter dem Grundwasserspiegel, Auslegen des Bohrguts in Kernkisten, Erstellung von Schichtenverzeichnissen  nach DIN EN ISO 14688-1 und Bohrprofilen nach DIN 4123, Feststellung der Wasserverhältnisse
Tiefe 10 - 20 m
Menge: 25,000 m

**2.60 maschinelle Bohrung, Bohrtiefe 20 bis 30 m**
verrohrte Bohrung nach DIN EN ISO 22475-1 mit durchgehender Gewinnung gestörter Proben mindestens der Güteklasse 4, Durchmesser D = 100 bis 219 mm, in Böden/Fels über und unter dem Grundwasserspiegel, Auslegen des Bohrguts in Kernkisten, Erstellung von Schichtenverzeichnissen  nach DIN EN ISO 14688-1 und Bohrprofilen nach DIN 4123, Feststellung der Wasserverhältnisse
Tiefe 20 - 30 m
Menge: 15,000 m

**2.70 maschinelle Bohrung, Bohrtiefe 30 bis 40 m**
verrohrte Bohrung nach DIN EN ISO 22475-1 mit durchgehender Gewinnung gestörter Proben mindestens der Güteklasse 4, Durchmesser D = 100 bis 219 mm, in Böden/Fels über und unter dem Grundwasserspiegel, Auslegen des Bohrguts in Kernkisten, Erstellung von Schichtenverzeichnissen  nach DIN EN ISO 14688-1 und Bohrprofilen nach DIN 4123, Feststellung der Wasserverhältnisse
Tiefe 30 - 40 m
Menge: 10,000 m

**2.80 maschinelle Bohrung, Bohrtiefe 40 bis 50 m**
verrohrte Bohrung nach DIN EN ISO 22475-1 mit durchgehender Gewinnung gestörter Proben mindestens der Güteklasse 4, Durchmesser D = 100 bis 219 mm, in Böden/Fels über und unter dem Grundwasserspiegel, Auslegen des Bohrguts in Kernkisten, Erstellung von Schichtenverzeichnissen  nach DIN EN ISO 14688-1 und Bohrprofilen nach DIN 4123, Feststellung der Wasserverhältnisse
Tiefe 40 - 50 m
Menge: 5,000 m

**2.90 Zulage: Umstellung des Bohrverfahrens auf Seilkernbohrung**
Umstellung des Bohrverfahrens auf Seilkernbohrung mit Spülhilfe (Wasser) bei Antreffen von Fels, inkl. Herstellung der erforderlichen Wasserversorgung.
Menge: 3,000 St

**2.100 Zulage: Durchführung von Seilkernbohrungen**
*** Bezugsbeschreibung
Zulage zu Pos. 02.0040 bis 02.0080 für Umstellung des Bohrverfahrens auf Seilkernbohrung mit Spülhilfe bei Antreffen von Fels

Das Auffangen, Zwischenlagern und Entsorgen der Bohrspülung ist in der Position einzukalkulieren
Menge: 70,000 m

**2.110 Bohrloch-Rammsondierung**
*** Bedarfsposition mit GB
Durchführung einer Bohrloch-Rammsondierung DIN EN ISO 22476-14 im Bohrloch
inkl. Ergebnisdokumentation

Ausführung nur in Abstimung mit örtl. Bauüberwachung des AG
Menge: 1,000 St

**2.120 Entnahme von Sonderproben**
Entnahme von ungestörten Sonderproben mindestens der Güteklasse 2

Ausführung nur in Abstimung mit örtl. Bauüberwachung des AG
Menge: 4,000 St

**2.130 Grundwasserprobenahme**
Entnahme einer Grundwasserprobe als Schöpfprobe für die chemische Analytik nach DIN 4030-1 und DIN 50929-3, Liefern des Flaschensets durch Bauüberwachung
Menge: 1,000 St

**2.140 Bohrlochverfüllung**
Verfüllung der Bohrlöcher mit geeignetem unbelastetem Material (Materialklasse BM-0 gem. Ersatzbaustoffverordnung)
z. B. Kies-Sand oder Natursteinsplit
Menge: 15,000 m

**2.150 Bohrlochverfüllung im Bereich von Stauhorizonten**
Verfüllung der Bohrlöcher im Bereich von bindigen Böden sowie Fels mit quellfähigen Tonpellets
Menge: 65,000 m

**2.160 Zusatzaufwand Verschließen einer Bohrung bei Antreffen eines Hohlraums**
*** Bedarfsposition mit GB
Zusatzaufwand zum Verschließen der Bohrung bei Antreffen eines nicht verfüllbaren Hohlraums, inkl. Dokumentation des Hohlraums (Tiefe, Lage, Verlauf sowie Ausdehnung, soweit feststellbar) sowie Stillstandszeiten infolge Hohlraumantreffens. Verschluss durch Einbringen und Verbleib eines oder mehrerer Packer (bspw. Mechanischer Packer oder Schlauchpacker) als Widerlager im Bohrloch oberhalb des Hohlraums und anschließender Verfüllung mit Schnellzement nach DIN EN 197-1, Verschlusslänge mind. 3,0 m. Anschließend Verschluss nach Pos. 02.0140 und 02.0150. Ein alternatives Verfüllkonzept ist nach Rücksprache mit dem Auftraggeber möglich. Abrechnung je angetroffenem und verschlossenem Hohlraum.
Menge: 1,000 St

**2.170 Entsorgung Bohrgut**
*** Bedarfsposition mit GB
Entsorgung von überschüssigem, nicht gefährlichem Bohrgut, Materialklasse bis einschließlich BM-F3 nach Ersatzbaustoffverordnung 2023
Menge: 1,000 m³
